# Caixilharia exterior de PVC "KÖMMERLING"

- Propriedade do ficheiro: CYPE Ingenieros S.A.
- Formato: FIEBDC-3/2016
- Programa: Gerador de preços para construção civil. CYPE Ingenieros, S.A.
- Data: 22/10/2024
- Moeda: EUR
- Custos indirectos: 3 %
- IVA: 23 %

## L Vãos

### LC Caixilharias

#### LCV Sistemas de PVC

**LCV015** Ud Caixilharia exterior de PVC "KÖMMERLING".
Janela de PVC, série Eurofutur 70 "KÖMMERLING", duas folhas de batente com abertura para o interior, dimensões 800x400 mm, composta de aro, folha e bites, acabamento standard nas duas faces, cor WSWS Blanco, perfis de 70 mm de largura, fabricados sob formulação Greenline®, sem chumbo nem estabilizantes pesados, soldados a meia-esquadria, que incorporam cinco câmaras interiores, tanto na secção da folha como na do aro, para melhoria do isolamento térmico; rebaixo com pendente de 5% para facilitar a drenagem; com reforços interiores, juntas de estanquidade de EPDM puxador e ferragens, segundo NP EN 14351-1; coeficiente de transmissão térmica do aro: Uh,m = desde 1,3 W/(m²°C); espessura máxima do vidro: 40 mm; composta por aro, folhas, ferragens de pendurar e abertura, elementos de estanquidade e acessórios homologados, com classificação à permeabilidade ao ar classe 4, segundo EN 12207, classificação à estanquidade à água classe E1650, segundo EN 12208, e classificação à resistência à carga do vento classe C5, segundo EN 12210, sem pré-aro e sem persiana. Inclusive ganchos de fixação, vedante adesivo e silicone neutro para vedação perimetral das juntas exterior e interior, entre a caixilharia e a obra.
Critérios considerados na determinação do preço da unidade de obra: O preço não inclui o assentamento da caixilharia.
Inclui: Ajuste final das folhas. Vedação perimetral da junta entre a caixilharia exterior e o paramento.
Critério de medição de projecto: Número de unidades previstas, segundo documentação gráfica de Projecto.
Critério de medição de obra: Medir-se-á o número de unidades realmente executadas segundo especificações de Projecto.

| Código | Un | Descrição | Rendimento | Preço | Importância |
|---|---|---|---|---|---|
| mt24kom030aaaa | Ud | Janela de PVC, série Eurofutur 70 "KÖMMERLING", duas folhas de batente com abertura para o interior, dimensões 800x400 mm, composta de aro, folha e bites, acabamento standard nas duas faces, cor WSWS Blanco, perfis de 70 mm de largura, fabricados sob formulação Greenline®, sem chumbo nem estabilizantes pesados, soldados a meia-esquadria, que incorporam cinco câmaras interiores, tanto na secção da folha como na do aro, para melhoria do isolamento térmico; rebaixo com pendente de 5% para facilitar a drenagem; com reforços interiores, juntas de estanquidade de EPDM puxador e ferragens, segundo NP EN 14351-1; coeficiente de transmissão térmica do aro: Uh,m = desde 1,3 W/(m²°C); espessura máxima do vidro: 40 mm, com classificação à permeabilidade ao ar classe 4, segundo EN 12207, classificação à estanquidade à água classe E1650, segundo EN 12208, e classificação à resistência à carga do vento classe C5, segundo EN 12210. Garantia de 10 anos do fabricante do perfil, para a estabilidade da cor, das dimensões e da resistência ao impacto. (material) | 1 | 238.51 | 238.510 |
| mt22www010a | Ud | Cartucho de 290 ml de vedante adesivo monocomponente, neutro, súper elástico, à base de polímero MS, cor branco, com resistência à intempérie e aos raios UV e alongamento até à rotura 750%. (material) | 0.408 | 5.29 | 2.158 |
| mt22www050a | Ud | Cartucho de 300 ml de silicone neutro oxímico, de elasticidade permanente e cura rápida, cor branca, intervalo de temperatura de trabalho de -60 a 150°C, com resistência aos raios UV, dureza Shore A aproximada de 22, segundo EN ISO 868 e alongamento na rotura >= 800%, segundo EN ISO 8339. (material) | 0.192 | 4.73 | 0.908 |
| mo018 | h | Oficial de 1ª serralheiro. (mão de obra) | 1.326 | 22.98 | 30.471 |
| mo059 | h | Ajudante de serralheiro. (mão de obra) | 0.801 | 22.2 | 17.782 |
| % | % | Custos directos complementares | 2 % | 289.829 | 5.797 |
|  |  | Custos directos |  |  | 295.626 |

Resíduos:
- colocação: mt22www010a; factor de resíduo 0.06
- colocação: mt22www050a; factor de resíduo 0.06

## Recursos

**mt24kom030aaaa** Ud Janela de PVC, série Eurofutur 70 "KÖMMERLING"
Dados técnicos: Custo energético 512.364 MJ; Emissão de CO2 52.956 kg
Resíduos:
- embalagem: re170203 Plástico. (componente de resíduo); rendimento 0.11 kg; Código LER 17 02 03; Massa do elemento 1 kg; Volume 0.001667 m3
- embalagem: re170604 Materiais de isolamento não abrangidos em 17 06 01 e 17 06 03. (componente de resíduo); rendimento 0.024 kg; Código LER 17 06 04; Massa do elemento 1 kg; Volume 0.001667 m3

**mt22www010a** Ud Cartucho de 290 ml de vedante adesivo monocomponente
Dados técnicos: Custo energético 70.388 MJ; Emissão de CO2 3.428 kg; Código LER 17 09 04; Massa do elemento 0.421 kg; Volume 0.000281 m3
Resíduos:
- embalagem: re170203 Plástico; rendimento 0.1 kg

**mt22www050a** Ud Cartucho de 300 ml de silicone neutro oxímico
Dados técnicos: Custo energético 61.288 MJ; Emissão de CO2 2.605 kg; Código LER 17 09 04; Massa do elemento 0.3 kg; Volume 0.0002 m3
Resíduos:
- embalagem: re170203 Plástico; rendimento 0.1 kg
